# Dachdecker
Angebotsaufforderung (GAEB 90, DA83)
Währung: EUR

## Dachdecker
Datum: 02.05.25

### Bereich 01 Gerüste

#### Abschnitt 01.01 Text nicht vorhanden !

**01.01.0010 Gerüst erstellen nach Vorschrift der Bau BG Vorhalten für die Dauer der eigenen Arbeiten**
Menge: 1,000 Stck

**01.01.0020 Gerüsttreppenturm erstellen, nach Vorschrift der Bau-BG vorhalten für die Dauer der eigenen Arbeiten**
Menge: 1,000 Stck

**01.01.0030 Miet-Toilette liefern und aufstellen, einschl. der erforderlichen Versorgung, wenn keine andere Toilette während der Arbeitszeit zur Verfügung gestellt werden kann. vorhalten für die Dauer der eigenen Arbeiten**
Menge: 1,000 Stck

**01.01.0040 Kranmiete, Materialtransport,Sicherung für die Dauer der Arbeiten**
Kranmiete, Materialtransport,Sicherung für die Dauer
der eigenen
Arbeiten
Menge: 1,000 psch

**01.01.0050 Schuttmulde 10 cbm für Bitumenabfall**
Menge: 2,000 Stck

**01.01.0060 Schuttmulde 30 cbm für Holzabfall liefern und entsorgen**
Menge: 3,000 Stck

**01.01.0070 ENTSORUNGSKOSTEN nach Nachweis des Entsorgungsbetriebes Aufwand geschätzt.**
Menge: 1,000 Stck

**01.01.0080 Minerallwolle in zugelassene Bigpacks verpacken und abtransportieren zum Entsorger. ca. Abrechnug nach tatsächlicher Menge.**
Menge: 30,000 cbm

**01.01.0090 Entsorgung Minerallwolle ca.**
Menge: 30,000 cbm

#### Abschnitt 01.02 Abrissarbeiten

**01.02.0010 Rinne/Dachrand abreissen und entsorgen**
Menge: 34,000 m

**01.02.0020 Bitumenanschlüsse abreissen und herunterschaffen.**
Menge: 54,000 m

**01.02.0030 Bitumenlagen vom Holz trennen, zerkleinern und herunterschaffen, in gestellte Container verladen.**
Menge: 170,000 m2

**01.02.0040 Dachziegel aufnehmen und lagern und beidecken.**
Menge: 17,000 m

**01.02.0050 Schiefer abnehmen und nach Abschluss der Arbeiten wieder anbringen.**
Menge: 5,000 m

**01.02.0060 Dachfläche, bestehend aus Funierschichtplatten, Dachsparren und Unterfetten abreissen, auf Containerlänge schneiden und mittels Autokran herunterschaffen.**
Menge: 187,000 m2

**01.02.0070 vorhandene teiweise verschimmelte und durchnässte Dämmung ausbauen und herunterschaffen, incl. Schutzkleidung.**
Menge: 170,000 m2

#### Abschnitt 01.03 Dacheindichtung/Holzkonstruktion

**01.03.0010 Beton mit Bitumenhaftgrund vorstreichen.**
Menge: 170,000 m2

**01.03.0020 Dampfsperre unter der Wärmedämmung aufbringen. Hersteller : Fa. Bauder Typ : BauderTEC KSD**
Menge: 170,000 qm

**01.03.0030 BauderTeck KSD Zuschn. ca. 33 cm an den Anschlüssen verlegen.**
Menge: 54,000 m

**01.03.0040 Mineralwolle 240 mm, 1 * 100 mm + 1 * 140 mm Kreutzverlegenung WLG 032 zuschneiden und dicht zwischen der Holzkonstruktion verlegen.**
Menge: 170,000 m2

**01.03.0050 Wärmedämmung 140mm in senkrechten Randbereich eindecken und befestigen. Bitte Prüfen!**
Menge: 54,000 m

**01.03.0060 Konstruktionsvollholz in den erforderlichen Dimensionen frei Baustelle liefern.**
Menge: 3,500 cbm

**01.03.0070 Hölzer der Dachkonstruktion wie Dachsparren, Pfetten und Holspfosten zuschneiden und aufrichten.**
Menge: 377,000 m

**01.03.0080 Sparrennägel 6,0*210 liefern und einbauen.**
Menge: 200,000 St

**01.03.0090 Winkelverbinder Typ 90 er mit Rippe liefern und mit Kammnägeln an Pfosten und Pfette einbauen und mit Schwerrlastdübeln an der Betondecke verankern.**
Menge: 80,000 Stck

**01.03.0100 Lochbänder 2,0*40mm a. 0,40n lang lierfern und im Bereich Pfetten/Pfosten mit Kammnägeln befestigen.**
Menge: 80,000 Stck

**01.03.0110 Rauspund, mit Nut und Feder 24 mm stark liefern und auf den Dachparren befestigen.**
Menge: 187,000 qm

**01.03.0120 Attikabohle 6 * 16 cm incl Dreikant zur Dachfläche liefern und aufschrauben.**
Menge: 56,000 m

**01.03.0130 Kaminauswechselungen incl. Winkel und Balkenschuhe herstellen.**
Menge: 3,000 St

**01.03.0140 Dachrandprofil, mehrteilig, bestehend aus 3D-Halter, Träger- und Klemmschienen liefern und an den Dachkanten anbringen. Blendhöhe : 200 mm Material : Aluminium Oberfläche : Alu-Natur Die Befestigung der Halter erfolgt mit verz. Schrauben in der Dachrandbohle.**
Menge: 32,500 m

**01.03.0150 Passecke Dachrandblende, als Zulage.**
Menge: 9,000 Stck

**01.03.0160 1. Lage der Dachabdichtung als Elastomerbitumen-Kalt-Selbstklebebahn fachgerecht verlegen unt mit Teller und Schrauben fixieren, incl. Randfixierung. Untergrund Holz Hersteller : Fa. Bauder Typ : Bauder ELWS DUO**
Menge: 187,000 qm

**01.03.0170 Bauder EWLS DUO an den Anschlüssen hochführen, als Zulage.**
Menge: 54,000 m

**01.03.0180 Oberlagsbahn der Dachabdichtung als Elastomerbitumen-Schweißbahn fachgerecht verlegen. Hersteller : Fa. Bauder Typ : Karat Dicke : 5 mm**
Menge: 187,000 qm

**01.03.0190 Anschlüsse an Dachrand, Attika oder Wand mit Bitumenschweißbahn, herstellen. Abdichtung bestehend aus aus einer Elastomerbitumen-Schweißbahn.**
Menge: 54,000 m

**01.03.0200 Schweißbahn in Blende einarbeiten, als Zulage.**
Menge: 32,500 m

**01.03.0210 Dunstrohre erneuern und eindichten, 2 teilig.**
Menge: 2,000 St

**01.03.0220 Gully erneuerern und eindichten. Für den Anschluss an die Stegleitung muss event. die Innenwand (Bauseits) geöffnet werden.**
Menge: 2,000 St

**01.03.0230 Kamin einfassen und eindichten, als Zulage.**
Menge: 3,000 Stck

**01.03.0240 Kaminanschlussschienen aus ALU 60 mm, anbringen,.**
Menge: 3,000 Stck

**01.03.0250 Anschlußschienen/Kappleisten oberseitig mit Dichtungsmasse versiegeln.**
Menge: 3,000 St

**01.03.0260 Flachdachlüfter DN 250 liefern und einbauen, incl. Auschnitt der Schalung**
Menge: 12,000 Stck

**01.03.0270 Übergang zum vorhandenen Dach herstellen, als Zulage.**
Menge: 1,000 Stck

**01.03.0280 Kaminunterkonstruktion erneuern.**
Menge: 3,000 Stck

**01.03.0290 Kamine neu mit Rockpanel verkleiden.**
Menge: 3,000 Stck

**01.03.0300 Kaminplatte herstellen und anbringen.**
Menge: 3,000 Stck

**01.03.0310 Dachdeckerfachstunden incl. Fahrzeit und Materialdispo. Normalsatz 77,70 _/Std Für event. anfallenen Arbeiten die nicht im Angebot aufgeführt sind.**
Menge: 20,000 Std

USt %: 19,00
